# Unidad exterior de aire acondicionado

- Propiedad del archivo: CYPE INGENIEROS, S.A.
- Formato: FIEBDC-3/2002
- Divisa: EUR
- Costes indirectos: 3.00 %
- IVA: 21.00 %

## I Instalaciones

### IC Calefacción, climatización y A.C.S.

#### ICN Unidades autónomas de climatización

**ICN150** Ud Unidad exterior de aire acondicionado, sistema aire-aire multi-split, para gas R-410A, bomba de calor, con tecnología Micro Inverter, gama semi-industrial (PAC), alimentación trifásica 400V/50Hz, modelo FDC250VSA "MITSUBISHI HEAVY INDUSTRIES", potencia frigorífica nominal 24 kW, potencia calorífica nominal 27 kW.
Suministro e instalación de unidad exterior de aire acondicionado, sistema aire-aire multi-split, para gas R-410A, bomba de calor, con tecnología Micro Inverter, gama semi-industrial (PAC), alimentación trifásica 400V/50Hz, modelo FDC250VSA "MITSUBISHI HEAVY INDUSTRIES", potencia frigorífica nominal 24 kW (temperatura de bulbo seco 35°C, temperatura de bulbo húmedo 24°C), potencia calorífica nominal 27 kW (temperatura de bulbo húmedo 6°C), con compresor de tipo rotativo, de 1505x970x370 mm, nivel sonoro 59 dBA y caudal de aire 8580 m³/h. Incluso elementos antivibratorios y soportes de apoyo. Totalmente montada, conexionada y puesta en marcha por la empresa instaladora para la comprobación de su correcto funcionamiento.
Incluye: Replanteo de la unidad. Instalación de la unidad. Conexionado de la unidad a las líneas frigoríficas. Conexionado de la unidad a la red eléctrica. Conexionado de la unidad a la red de desagüe. Puesta en marcha.
Criterio de medición de proyecto: Número de unidades previstas, según documentación gráfica de Proyecto.
Criterio de medición de obra: Se medirá el número de unidades realmente ejecutadas según especificaciones de Proyecto.

| Código | Ud | Descripción | Rendimiento | Precio | Importe |
|---|---|---|---|---|---|
| mt42mhi165p | Ud | Unidad exterior de aire acondicionado, sistema aire-aire multi-split, para gas R-410A, bomba de calor, con tecnología Micro Inverter, gama semi-industrial (PAC), alimentación trifásica 400V/50Hz, modelo FDC250VSA "MITSUBISHI HEAVY INDUSTRIES", potencia frigorífica nominal 24 kW (temperatura de bulbo seco 35°C, temperatura de bulbo húmedo 24°C), potencia calorífica nominal 27 kW (temperatura de bulbo húmedo 6°C), con compresor de tipo rotativo, de 1505x970x370 mm, nivel sonoro 59 dBA y caudal de aire 8580 m³/h. (material) | 1.000 | 5996.00 | 5996.00 |
| mt42mhi161c | Ud | Kit de distribución de tuberías, DIS-WB 1 "MITSUBISHI HEAVY INDUSTRIES". (material) | 1.000 | 133.00 | 133.00 |
| mt42mhi161a | Ud | Kit de distribución de tuberías, DIS-WA 1 "MITSUBISHI HEAVY INDUSTRIES". (material) | 2.000 | 118.00 | 236.00 |
| mo005 | h | Oficial 1ª instalador de climatización. (mano de obra) | 1.002 | 17.82 | 17.86 |
| mo104 | h | Ayudante instalador de climatización. (mano de obra) | 1.002 | 16.10 | 16.13 |
| % | % | Costes directos complementarios | 2 % | 6398.99 | 127.98 |
|  |  | Costes directos |  |  | 6526.97 |
