# Derivación de línea frigorífica formada por dos juntas, una para la línea de líquido y otra para la línea de gas, modelo KIT-BMDIS-180-1 "MITSUBISHI HEAVY INDUSTRIES"

- Propiedad del archivo: CYPE INGENIEROS, S.A.
- Formato: FIEBDC-3/2002
- Divisa: EUR
- Costes indirectos: 3.00 %
- IVA: 21.00 %

**IBW360** Ud Derivación de línea frigorífica formada por dos juntas, una para la línea de líquido y otra para la línea de gas, modelo KIT-BMDIS-180-1 "MITSUBISHI HEAVY INDUSTRIES".
Suministro e instalación de derivación de línea frigorífica formada por dos juntas, una para la línea de líquido y otra para la línea de gas, modelo KIT-BMDIS-180-1 "MITSUBISHI HEAVY INDUSTRIES". Totalmente montada y conexionada.
Incluye: Conexionado.
Criterio de medición de proyecto: Número de unidades previstas, según documentación gráfica de Proyecto.
Criterio de medición de obra: Se medirá el número de unidades realmente ejecutadas según especificaciones de Proyecto.

| Código | Ud | Descripción | Rendimiento | Precio | Importe |
|---|---|---|---|---|---|
| mt42mhi530b | Ud | Conjunto de dos juntas, una para la línea de líquido y otra para la línea de gas, sistema aire-aire multi-split con caudal variable de refrigerante, modelo KIT-BMDIS-180-1 "MITSUBISHI HEAVY INDUSTRIES", con una capacidad máxima de unidades interiores conectadas aguas abajo cuya suma de índices de capacidad sea igual o superior a 180 e inferior a 370. (material) | 1.000 | 115.00 | 115.00 |
| mo005 | h | Oficial 1ª instalador de climatización. (mano de obra) | 0.050 | 17.82 | 0.89 |
| mo104 | h | Ayudante instalador de climatización. (mano de obra) | 0.050 | 16.10 | 0.81 |
| % | % | Costes directos complementarios | 2 % | 116.70 | 2.33 |
|  |  | Costes directos |  |  | 119.03 |
