# Equipo de aire acondicionado con unidad interior con distribución por conducto rectangular, sistema aire-aire split 1x1

- Propiedad del archivo: CYPE Ingenieros S.A.
- Formato: FIEBDC-3/2016
- Programa: Generador de precios de la construcción. CYPE Ingenieros, S.A.
- Fecha: 26/02/2026
- Divisa: EUR
- Costes indirectos: 3 %
- IVA: 21 %

## I Instalaciones

### IC Calefacción, refrigeración, climatización y A.C.S.

#### ICN Unidades autónomas de climatización

**ICN040** Ud Equipo de aire acondicionado con unidad interior con distribución por conducto rectangular, sistema aire-aire split 1x1.
Equipo de aire acondicionado, sistema aire-aire split 1x1, para gas R-32, gama semi-industrial (PAC), alimentación a la unidad exterior monofásica (230V/50Hz), modelo Mini SRR25ZS-W "MITSUBISHI HEAVY INDUSTRIES", potencia frigorífica nominal 2,5 kW (temperatura de bulbo seco del aire interior 27°C, temperatura de bulbo húmedo del aire interior 19°C, temperatura de bulbo seco del aire exterior 35°C, temperatura de bulbo húmedo del aire exterior 24°C), potencia calorífica nominal 2,9 kW (temperatura de bulbo seco del aire interior 20°C, temperatura de bulbo húmedo del aire exterior 6°C), SEER 6,6 (clase A++), SCOP 5,2 (clase A+++), EER 4,03 (clase A), COP 4,46 (clase A), formado por una unidad interior de techo con distribución por conducto rectangular SRR25ZS-W, de 200x830x500 mm, peso 20,5 kg, nivel sonoro (velocidad baja) 21 dBA, caudal de aire (velocidad ultra alta) 570 m³/h, presión de aire (estándar) 35 Pa, control inalámbrico, con programador semanal, modelo Weekly Timer, y una unidad exterior SRC25ZS-W2, de 540x780x290 mm, peso 31 kg, nivel sonoro 47 dBA y caudal de aire 1644 m³/h, con control de condensación y bomba de drenaje. Incluso elementos antivibratorios y soportes de pared para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42mhi033ca | Ud | Equipo de aire acondicionado, sistema aire-aire split 1x1, para gas R-32, gama semi-industrial (PAC), alimentación a la unidad exterior monofásica (230V/50Hz), modelo Mini SRR25ZS-W "MITSUBISHI HEAVY INDUSTRIES", potencia frigorífica nominal 2,5 kW (temperatura de bulbo seco del aire interior 27°C, temperatura de bulbo húmedo del aire interior 19°C, temperatura de bulbo seco del aire exterior 35°C, temperatura de bulbo húmedo del aire exterior 24°C), potencia calorífica nominal 2,9 kW (temperatura de bulbo seco del aire interior 20°C, temperatura de bulbo húmedo del aire exterior 6°C), SEER 6,6 (clase A++), SCOP 5,2 (clase A+++), EER 4,03 (clase A), COP 4,46 (clase A), formado por una unidad interior de techo con distribución por conducto rectangular SRR25ZS-W, de 200x830x500 mm, peso 20,5 kg, nivel sonoro (velocidad baja) 21 dBA, caudal de aire (velocidad ultra alta) 570 m³/h, presión de aire (estándar) 35 Pa, control inalámbrico, con programador semanal, modelo Weekly Timer, y una unidad exterior SRC25ZS-W2, de 540x780x290 mm, peso 31 kg, nivel sonoro 47 dBA y caudal de aire 1644 m³/h, con control de condensación y bomba de drenaje. (material) | 1 | 2052 | 2052.000 |
| mt42www090 | Ud | Kit de soportes para suspensión del techo, formado por cuatro varillas roscadas de acero galvanizado, con sus tacos, tuercas y arandelas correspondientes. (material) | 1 | 22 | 22.000 |
| mt42www085 | Ud | Kit de soportes de pared, formado por juego de escuadras de 50x45 cm y cuatro amortiguadores de caucho, con sus tacos, tornillos, tuercas y arandelas correspondientes. (material) | 1 | 18.9 | 18.900 |
| mo005 | h | Oficial 1ª instalador de climatización. (mano de obra) | 2 | 24.64 | 49.280 |
| mo104 | h | Ayudante instalador de climatización. (mano de obra) | 2 | 22.73 | 45.460 |
| % | % | Costes directos complementarios | 2 % | 2187.640 | 43.753 |
|  |  | Costes directos |  |  | 2231.393 |
