# Bomba de calor para producción de A.C.S

- Propiedad del archivo: CYPE INGENIEROS, S.A.
- Formato: FIEBDC-3/2002
- Divisa: EUR
- Costes indirectos: 3.00 %
- IVA: 21.00 %

**ICV050** Ud Bomba de calor para producción de A.C.S., aire-agua, para sistema Q-TON, modelo ESA30E-25C "MITSUBISHI HEAVY INDUSTRIES", potencia calorífica nominal de 30 kW, COP = 4,3, dimensiones 1690x1350x720 mm, con acumulador de acero inoxidable, para instalación en interior, de 500 litros, control remoto por cable, kit de cableado de válvula de 3 vías y sondas de temperatura, conjunto de dos sondas de temperatura para acumulador, válvula motorizada de 3 vías.
Suministro e instalación de bomba de calor para producción de A.C.S., aire-agua, para sistema Q-TON, modelo ESA30E-25C "MITSUBISHI HEAVY INDUSTRIES", potencia calorífica nominal de 30 kW, COP = 4,3, dimensiones 1690x1350x720 mm, refrigerante R744, caudal de agua máximo 8,97 l/min, consumo eléctrico máximo 6,98 kW, presión sonora 58 dBA, alimentación trifásica a 400 V, peso 375 kg, compresor con tecnología Inverter de dos etapas (compresor de tipo rotativo para la primera etapa y compresor de tipo scroll para la segunda etapa), límites operativos: entrada de aire entre -25°C y 43°C, entrada de agua entre 5°C y 63°C, salida de agua entre 60°C y 90°C, posibilidad de conectar hasta 16 unidades controladas por un único control remoto, con acumulador de acero inoxidable, para instalación en interior, de 500 litros, control remoto por cable, kit de cableado de válvula de 3 vías y sondas de temperatura, conjunto de dos sondas de temperatura para acumulador, válvula motorizada de 3 vías. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42mhi800a | Ud | Bomba de calor para producción de A.C.S., aire-agua, para sistema Q-TON, modelo ESA30E-25C "MITSUBISHI HEAVY INDUSTRIES", potencia calorífica nominal de 30 kW, COP = 4,3, dimensiones 1690x1350x720 mm, refrigerante R744, caudal de agua máximo 8,97 l/min, consumo eléctrico máximo 6,98 kW, presión sonora 58 dBA, alimentación trifásica a 400 V, peso 375 kg, compresor con tecnología Inverter de dos etapas (compresor de tipo rotativo para la primera etapa y compresor de tipo scroll para la segunda etapa), límites operativos: entrada de aire entre -25°C y 43°C, entrada de agua entre 5°C y 63°C, salida de agua entre 60°C y 90°C, posibilidad de conectar hasta 16 unidades controladas por un único control remoto. (material) | 1.000 | 33712.00 | 33712.00 |
| mt42mhi820a | Ud | Acumulador de acero inoxidable, para instalación en interior, de 500 litros, para sistema Q-TON, "MITSUBISHI HEAVY INDUSTRIES", presión máxima de trabajo 7 bar, con 11 conexiones, boca de inspección, aislamiento térmico de 100 mm de espesor, ánodo de magnesio. (material) | 1.000 | 4236.00 | 4236.00 |
| mt42mhi811a | Ud | Kit de cableado de válvula de 3 vías y sondas de temperatura, para sistema Q-TON, "MITSUBISHI HEAVY INDUSTRIES", de 20 m de longitud. (material) | 1.000 | 746.00 | 746.00 |
| mt42mhi810a | Ud | Control remoto por cable, para sistema Q-TON, "MITSUBISHI HEAVY INDUSTRIES". (material) | 1.000 | 706.00 | 706.00 |
| mt42mhi812a | Ud | Conjunto de dos sondas de temperatura para acumulador, para sistema Q-TON, "MITSUBISHI HEAVY INDUSTRIES". (material) | 1.000 | 346.00 | 346.00 |
| mt42mhi813a | Ud | Válvula motorizada de 3 vías, para sistema Q-TON, "MITSUBISHI HEAVY INDUSTRIES". (material) | 1.000 | 986.00 | 986.00 |
| mt37sve010c | Ud | Válvula de esfera de latón niquelado para roscar de 3/4". (material) | 2.000 | 5.95 | 11.90 |
| mo005 | h | Oficial 1ª instalador de climatización. (mano de obra) | 0.500 | 17.82 | 8.91 |
| mo104 | h | Ayudante instalador de climatización. (mano de obra) | 0.500 | 16.10 | 8.05 |
| % | % | Costes directos complementarios | 2 % | 40760.86 | 815.22 |
|  |  | Costes directos |  |  | 41576.08 |
