# Rehabilitación energética de edificio mediante la colocación

- Propiedad del archivo: CYPE INGENIEROS, S.A.
- Formato: FIEBDC-3/2002
- Divisa: EUR
- Costes indirectos: 3.00 %
- IVA: 21.00 %

## Z Rehabilitación energética

### ZC Calefacción, climatización y A.C.S.

#### ZCM Unidades autónomas de climatización

**ZCM025** Ud Rehabilitación energética de edificio mediante la colocación, en sustitución de equipo existente, de equipo de aire acondicionado, sistema aire-aire split 1x1, con descarga por embocaduras tubulares, para gas R-410A, bomba de calor, con tecnología Hyper Inverter, gama semi-industrial (PAC), alimentación a la unidad exterior monofásica (230V/50Hz), modelo SRR25ZMX "MITSUBISHI HEAVY INDUSTRIES", potencia frigorífica nominal 2,5 kW, potencia calorífica nominal 3,4 kW, SEER = 6,2 (clase A), SCOP = 4 (clase A), EER = 4,31 (clase A++), COP = 4,53 (clase A), embocaduras tubulares, modelo RFJ22.
Rehabilitación energética de edificio mediante la colocación, en sustitución de equipo existente, de equipo de aire acondicionado, sistema aire-aire split 1x1, con descarga por embocaduras tubulares, para gas R-410A, bomba de calor, con tecnología Hyper Inverter, gama semi-industrial (PAC), alimentación a la unidad exterior monofásica (230V/50Hz), modelo SRR25ZMX "MITSUBISHI HEAVY INDUSTRIES", potencia frigorífica nominal 2,5 kW (temperatura de bulbo seco en el interior 27°C, temperatura de bulbo húmedo en el interior 19°C, temperatura de bulbo seco en el exterior 35°C, temperatura de bulbo húmedo en el exterior 24°C), potencia calorífica nominal 3,4 kW (temperatura de bulbo seco en el interior 20°C, temperatura de bulbo húmedo en el exterior 6°C), SEER = 6,2 (clase A), SCOP = 4 (clase A), EER = 4,31 (clase A++), COP = 4,53 (clase A), formado por una unidad interior SRR25ZJ-S, de 230x740x455 mm, nivel sonoro (velocidad baja) 29 dBA, caudal de aire (velocidad alta) 510 m³/h, presión de aire (estándar) 40 Pa, control inalámbrico, y una unidad exterior SRC25ZMX, con compresor de tipo rotativo, de 595x780x290 mm, nivel sonoro 47 dBA y caudal de aire 1770 m³/h, con control de condensación y posibilidad de integración en un sistema domótico o control Wi-Fi a través de un interface (no incluido en este precio), embocaduras tubulares, modelo RFJ22. Incluso elementos antivibratorios y soportes de apoyo. Totalmente montado, conexionado y puesto en marcha por la empresa instaladora para la comprobación de su correcto funcionamiento.
Incluye: Replanteo de las unidades. Instalación de la unidad interior. Instalación de la unidad exterior. Conexionado del equipo a las líneas frigoríficas. Conexionado del equipo a la red eléctrica. Conexionado del equipo a la red de desagüe. Puesta en marcha.
Criterio de medición de proyecto: Número de unidades previstas, según documentación gráfica de Proyecto.
Criterio de medición de obra: Se medirá el número de unidades realmente ejecutadas según especificaciones de Proyecto.

| Código | Ud | Descripción | Rendimiento | Precio | Importe |
|---|---|---|---|---|---|
| mt42mhi065Aqa | Ud | Equipo de aire acondicionado, sistema aire-aire split 1x1, con descarga por embocaduras tubulares, para gas R-410A, bomba de calor, con tecnología Hyper Inverter, gama semi-industrial (PAC), alimentación a la unidad exterior monofásica (230V/50Hz), modelo SRR25ZMX "MITSUBISHI HEAVY INDUSTRIES", potencia frigorífica nominal 2,5 kW (temperatura de bulbo seco en el interior 27°C, temperatura de bulbo húmedo en el interior 19°C, temperatura de bulbo seco en el exterior 35°C, temperatura de bulbo húmedo en el exterior 24°C), potencia calorífica nominal 3,4 kW (temperatura de bulbo seco en el interior 20°C, temperatura de bulbo húmedo en el exterior 6°C), SEER = 6,2 (clase A), SCOP = 4 (clase A), EER = 4,31 (clase A++), COP = 4,53 (clase A), formado por una unidad interior SRR25ZJ-S, de 230x740x455 mm, nivel sonoro (velocidad baja) 29 dBA, caudal de aire (velocidad alta) 510 m³/h, presión de aire (estándar) 40 Pa, control inalámbrico, y una unidad exterior SRC25ZMX, con compresor de tipo rotativo, de 595x780x290 mm, nivel sonoro 47 dBA y caudal de aire 1770 m³/h, con control de condensación y posibilidad de integración en un sistema domótico o control Wi-Fi a través de un interface (no incluido en este precio). (material) | 1.000 | 1285.00 | 1285.00 |
| mt42mhi523b | Ud | Embocaduras tubulares, modelo RFJ22 "MITSUBISHI HEAVY INDUSTRIES", para unidad interior de aire acondicionado SRR-ZJ. (material) | 1.000 | 245.00 | 245.00 |
| mo005 | h | Oficial 1ª instalador de climatización. (mano de obra) | 2.111 | 17.82 | 37.62 |
| mo104 | h | Ayudante instalador de climatización. (mano de obra) | 2.111 | 16.10 | 33.99 |
| % | % | Costes directos complementarios | 2 % | 1601.61 | 32.03 |
|  |  | Costes directos |  |  | 1633.64 |
