# Módulo hidrónico

- Propiedad del archivo: CYPE INGENIEROS, S.A.
- Formato: FIEBDC-3/2002
- Divisa: EUR
- Costes indirectos: 3.00 %
- IVA: 21.00 %

## I Instalaciones

### IB Sistemas de climatización

#### IBW Sistema VRF (Mitsubishi Heavy Industries)

**IBW375** Ud Módulo hidrónico.
Módulo hidrónico, sistema aire-aire multi-split con caudal variable de refrigerante, modelo HMU140KXZE1 "MITSUBISHI HEAVY INDUSTRIES", para conexión a unidad exterior de aire acondicionado, de la gama KXZ o KXZX, para gas R-410A, alimentación monofásica (230V/50Hz), potencia nominal en refrigeración 14 kW (temperatura de bulbo seco del aire exterior 35°C, temperatura de entrada del agua 23°C, temperatura de salida del agua 18°C), potencia nominal en calefacción 14 kW (temperatura de bulbo seco del aire exterior 7°C, temperatura de entrada del agua 30°C, temperatura de salida del agua 35°C), dimensiones (altura x anchura x profundidad) 860x550x400 mm, compuesto por caja de control, intercambiador refrigerante-agua, bomba de circulación de agua y válvula de expansión electrónica.
Criterio de valoración económica: El precio no incluye la canalización ni el cableado eléctrico de alimentación.
Incluye: Replanteo. Colocación y fijación. Conexión a las líneas frigoríficas. Conexión a la red de conducción de agua. Conexión a la red eléctrica. Puesta en marcha.
Criterio de medición de proyecto: Número de unidades previstas, según documentación gráfica de Proyecto.
Criterio de medición de obra: Se medirá el número de unidades realmente ejecutadas según especificaciones de Proyecto.

| Código | Ud | Descripción | Rendimiento | Precio | Importe |
|---|---|---|---|---|---|
| mt42mhi090a | Ud | Módulo hidrónico, sistema aire-aire multi-split con caudal variable de refrigerante, modelo HMU140KXZE1 "MITSUBISHI HEAVY INDUSTRIES", para conexión a unidad exterior de aire acondicionado, de la gama KXZ o KXZX, para gas R-410A, alimentación monofásica (230V/50Hz), potencia nominal en refrigeración 14 kW (temperatura de bulbo seco del aire exterior 35°C, temperatura de entrada del agua 23°C, temperatura de salida del agua 18°C), potencia nominal en calefacción 14 kW (temperatura de bulbo seco del aire exterior 7°C, temperatura de entrada del agua 30°C, temperatura de salida del agua 35°C), dimensiones (altura x anchura x profundidad) 860x550x400 mm, compuesto por caja de control, intercambiador refrigerante-agua, bomba de circulación de agua y válvula de expansión electrónica. (material) | 1.000 | 4034.00 | 4034.00 |
| mo005 | h | Oficial 1ª instalador de climatización. (mano de obra) | 1.000 | 22.74 | 22.74 |
| mo104 | h | Ayudante instalador de climatización. (mano de obra) | 1.000 | 20.98 | 20.98 |
| % | % | Costes directos complementarios | 2 % | 4077.72 | 81.55 |
|  |  | Costes directos |  |  | 4159.27 |
