# Equipo aire-agua, bomba de calor aerotérmica, para producción de A.C.S., calefacción y refrigeración

- Propiedad del archivo: CYPE Ingenieros S.A.
- Formato: FIEBDC-3/2016
- Programa: Generador de precios de la construcción. CYPE Ingenieros, S.A.
- Fecha: 03/07/2024
- Divisa: EUR
- Costes indirectos: 3 %
- IVA: 21 %

## I Instalaciones

### IC Calefacción, refrigeración, climatización y A.C.S.

#### ICV Unidades centralizadas para calefacción, refrigeración, climatización y A.C.S.

**ICV043** Ud Equipo aire-agua, bomba de calor aerotérmica, para producción de A.C.S., calefacción y refrigeración.
Equipo aire-agua, bomba de calor aerotérmica, para producción de A.C.S., calefacción y refrigeración, modelo Hydrolution F1-W "MITSUBISHI HEAVY INDUSTRIES", para gas R-32, alimentación monofásica (230V/50Hz), potencia calorífica 8 kW y COP 3,32 con temperatura de bulbo húmedo del aire exterior 6°C y temperatura de salida del agua 45°C, potencia calorífica 7,6 kW y COP 4,29 con temperatura de bulbo húmedo del aire exterior 6°C y temperatura de salida del agua 35°C, potencia frigorífica 6,3 kW y EER 2,43 con temperatura de bulbo seco del aire exterior 35°C y temperatura de salida del agua 7°C, potencia frigorífica 7,8 kW y EER 2,95 con temperatura de bulbo seco del aire exterior 35°C y temperatura de salida del agua 18°C, formado por una unidad interior HSB60-W, de 400x460x250 mm, peso 16 kg, depósito de A.C.S. PT300 de 279 litros, de 1634x673x743 mm, peso 115 kg, con resistencia eléctrica de apoyo ME1030M+HR10 de 3 kW en el acumulador de A.C.S., bomba de circulación CPD11-25M/65, válvula de 3 vías para producción de A.C.S. VST05M, válvula para inversión de ciclo VCC05M, una consola de control de las unidades RC-HY40-W con pantalla LCD, y una unidad exterior aire-agua FDCW60VNX-W, de 640x800x290 mm, peso 46 kg, nivel sonoro 52 dBA. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42mhi712a | Ud | Equipo aire-agua, bomba de calor aerotérmica, para producción de A.C.S., calefacción y refrigeración, modelo Hydrolution F1-W "MITSUBISHI HEAVY INDUSTRIES", para gas R-32, alimentación monofásica (230V/50Hz), potencia calorífica 8 kW y COP 3,32 con temperatura de bulbo húmedo del aire exterior 6°C y temperatura de salida del agua 45°C, potencia calorífica 7,6 kW y COP 4,29 con temperatura de bulbo húmedo del aire exterior 6°C y temperatura de salida del agua 35°C, potencia frigorífica 6,3 kW y EER 2,43 con temperatura de bulbo seco del aire exterior 35°C y temperatura de salida del agua 7°C, potencia frigorífica 7,8 kW y EER 2,95 con temperatura de bulbo seco del aire exterior 35°C y temperatura de salida del agua 18°C, formado por una unidad interior HSB60-W, de 400x460x250 mm, peso 16 kg, depósito de A.C.S. PT300 de 279 litros, de 1634x673x743 mm, peso 115 kg, con resistencia eléctrica de apoyo ME1030M+HR10 de 3 kW en el acumulador de A.C.S., bomba de circulación CPD11-25M/65, válvula de 3 vías para producción de A.C.S. VST05M, válvula para inversión de ciclo VCC05M, una consola de control de las unidades RC-HY40-W con pantalla LCD, y una unidad exterior aire-agua FDCW60VNX-W, de 640x800x290 mm, peso 46 kg, nivel sonoro 52 dBA. (material) | 1 | 6864 | 6864.000 |
| mt37sve010c | Ud | Válvula de esfera de latón niquelado para roscar de 3/4". (material) | 2 | 7.3 | 14.600 |
| mt42www080 | Ud | Kit de amortiguadores antivibración de suelo, formado por cuatro amortiguadores de caucho, con sus tornillos, tuercas y arandelas correspondientes. (material) | 1 | 8 | 8.000 |
| mo005 | h | Oficial 1ª instalador de climatización. (mano de obra) | 2.6 | 22.74 | 59.124 |
| mo104 | h | Ayudante instalador de climatización. (mano de obra) | 2.6 | 20.98 | 54.548 |
| % | % | Costes directos complementarios | 2 % | 7000.272 | 140.005 |
|  |  | Costes directos |  |  | 7140.277 |

## Recursos

**mt42mhi712a** Ud Equipo aire-agua
Datos técnicos: Coste energético 7734.356 MJ; Emisión de CO2 454.784 kg
Residuos:
- embalaje: re150101 Envases de papel y cartón. (componente de residuo); rendimiento 2.838 kg; Código LER 15 01 01; Masa del elemento 1 kg; Volumen 0.001333 m3
- embalaje: re170201 Madera. (componente de residuo); rendimiento 0.688 kg; Código LER 17 02 01; Masa del elemento 1 kg; Volumen 0.000909 m3

**mt37sve010c** Ud Válvula de esfera de latón niquelado para roscar de 3/4"
Datos técnicos: Coste energético 720.409 MJ; Emisión de CO2 48.441 kg
Residuos:
- embalaje: re150101 Envases de papel y cartón; rendimiento 0.072 kg
